# Bestandsmaßnahmen, Cauerstr.24, 10587 Berlin
Angebotsaufforderung (GAEB DA XML 3.3, DA83)
Projekt: CAU1
Währung: EUR
Vergabeart: Freihändige Vergabe
Abgabeort: Covivio Immobilien GmbH Lietzenburger Str. 90 10719 Berlin F
Ausführungsbeginn: 18.08.2025
Ausführungsende: 28.11.2025
Sicherheit Vertragserfüllung %: 0,00
Sicherheit Gewährleistung %: 0,00
Auftraggeber: Covivio Berlin C GmbH, c/o Covivio Immobilien GmbH, Lietzenburger Str. 90, 10719 Berlin, Deutschland, Ansprechpartner Herr Detko, E-Mail Kamil.detko@covivio.immo
Ausführungsort: Cauerstr.24, 10587 Berlin, Deutschland, E-Mail Einkauf-CDG@covivio.immo
Erstellt mit: 5 250625, NOVA AVA, 25.06.2025

## LEISTUNGSÜBERSICHT
In dieser Ausschreibung sind Fassadensanierungsarbeiten für das Projekt CAU aufgeführt.

| Art | Menge |
| --- | --- |
| Fassade | ca. 1.900 m2 |
| Lackierarbeiten Außen | ca. 480 m2 |
| Treppenhaus | ca. 1.440 m2 |
| Bodenbelag | ca. 350 m2 |

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
## ALLGEMEINE PROJEKTBESCHREIBUNG CAU1
Grundstück:
Cauerstr. 24, 10587 Berlin

Projekt Kürzel:
CAU1

Fassade: Sanierung und Malerarbeiten
Treppenhäuser: Malerarbeiten
Bei dem Bauvorhaben Cauerstraße 24 handelt es sich um ein 5-geschossiges (EG-4.OG) Mehrfamilienhaus, bestehend aus dem Vorderhaus und zwei Seitenflügeln.

Das Gebäude ist unterkellert und die Fassaden sind verputzt. Die Bestandswände bestehen aus Mauerwerk und der Dachstuhl aus Holz. Die Geschossdecken sind mit Ausnahme der Massivdecke über dem Kellergeschoss ebenfalls in Holzbauweise errichtet worden. Das Dach ist zum Teil mit Dachsteinen und Dachpappe gedeckt. Straßenseitig verfügt das Mehrfamilienhaus über kleine Balkone.

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
Kennzahlen:
Wohneinheiten Bestand = 34 WE
Treppenhäuser = 4 TRH

Sonstiges:
Als Vorbereitung der Fassadensanierung ist eine Gerüststellung erforderlich.

## ALLGEMEINE TECHNISCHE VORBEMERKUNGEN
01  Allgemeines
Anschlüsse für Wasser und Energie werden durch den AG in erforderlichem Maß auf dem Baufeld zur Verfügung gestellt. Die Kosten hierfür werden über einen in der Auftragsverhandlung festzulegenden Prozentsatz von der Schlussrechnungssumme in Abzug gebracht. Die Verteilung der Medien vom Übergabepunkt (z. B. Baustromverteiler des AG) bis zum Arbeitsplatz ist Sache des AN.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur für die gemäß Leistungsverzeichnis vorgesehene Leistung, und auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind mit einer entsprechenden Begründung in einem Zusatzangebot einzureichen.

07 Verwendbarkeitsnachweis
Alle - auch die ausgeschriebenen - Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

## 3335 Treppenhaussanierung
Datum: 11.02.2025

### Titel 1 Treppenhaussanierung

#### Abschnitt 1.1 Malerarbeiten TRH

*Hinweis: Beschreibung TRH*

**1.1.10 Besondere Maßnahmen zum Schutz von Fenstern, innen**
Schutzabdeckung von Fenstern, innen
einschließlich Abkleben, Unterhaltung und späterer
Beseitigung/Entsorgung.
Abdeckung bestehend aus:
Abdeckfolien / Selbstklebende Folien / rückstandsfreie
Klebebänder
Abrechnung: 1 fach Ansicht je Fenster in m²
Menge: 400,000 m²

**1.1.20 Besondere Maßnahmen zum Schutz von Türen, innen**
Schutzabdeckung von Türen, innen
einschließlich Abkleben, Unterhaltung und späterer
Beseitigung/Entsorgung.
Abdeckung bestehend aus:
Abdeckfolien / Selbstklebende Folien / rückstandsfreie
Klebebänder
Abrechnung: 1 fach Ansicht je Tür in m²
Menge: 140,000 m²

**1.1.30 Besondere Maßnahmen zum Schutz von Bodenflächen, innen**
Schutzabdeckung von Türen, innen
einschließlich Abkleben, Unterhaltung und späterer
Beseitigung/Entsorgung.
Abdeckung bestehend aus:
Tetrapak oder Malerflies oder
Abdeckfolien / Selbstklebende Folien / rückstandsfreie
Klebebänder
Abrechnung: 1 fach Nettogrundfläche in m²
Menge: 475,000 m²

*Hinweis: ___ Wände und Laibungen Treppenhaus ___*

**1.1.40 Grundierung, verfestigend, Wand, Treppenhaus**
Grundierung, verfestigend auf Spachtel, GK, Putz
oder Beton für anschließende Dispersionsbeschichtung

Einbauort: Wandflächen, Treppenhaus

angebotenes Fabrikat: '..........................................' vom Bieter einzutragen
Menge: 1350,000 m²

**1.1.50 Grundierung, verfestigend, Laibung, Treppenhaus**
Grundierung, verfestigend auf Spachtel, GK, Putz
oder Beton für anschließende Dispersionsbeschichtung

Einbauort: Fenster- und Türlaibungen, Treppenhaus

Laibungstiefe: bis 24 cm
Menge: 140,000 m

**1.1.60 Teil-/Fleckspachtelung (Ausbesserungen) Wand Putz**
Wandflächen mit vorhandenem Gipsputz in Teilflächen zur
Aufnahme der im nachfolgende Beschichtung aus
Dispersionsfarbe ausbessern / spachteln, mit
verarbeitungsfertiger, gut füllender
Leichtspachtelmasse, emissions- und lösemittelfrei.
Das Angleichen / Schleifen der Oberfläche ist mit
einzukalkulieren.
Menge: ca. 20 % der Gesamtfläche.
Menge: 280,000 m²

**1.1.70 Vollflächig spachteln, Wände und Laibungen, Q3, Treppenhaus**
*** Bedarfsposition ohne GB
Wände und Laibungen einmal vollflächig spachteln
Qualitätsstufe: Q3
einschl. Schleifen (mit Absaugeeinrichtung)
einschl. kleine Löcher schließen

Bauteil: Wände u. Laibungen, TRH
Menge: 1400,000 m²

**1.1.80 Dispersionsanstrich, Wand, Nassabrieb 2, Treppenhaus**
*** Bezugsbeschreibung
Kunststoff-Dispersionsanstrich, scheuerbeständig, deckend.
Nassabriebbeständigkeitsklasse 2 gem. DIN EN 13300
Glanzgrad matt, maximale Korngröße fein,
Grund-, Zwischen- und Schlussbeschichtung
Untergrund: Putz
Farbton: oberhalb der Scheuerleiste RAL 9001 (Cremeweiß)
  unterhalb der Scheuerleiste RAL 7035 (Lichtgrau)
Einbauort: Wände, Treppenhaus
Richtfabrikat: Sto Color o.glw.

angebotenes Fabrikat: '..........................................' vom Bieter einzutragen
Menge: 1350,000 m²

**1.1.90 Dispersionsanstrich, Laibung, Nassabrieb 2, Treppenhaus**
*** wie Position 1.1.80
Einbauort:  Laibungen, Treppenhaus
 alle Türen und Fenster EG- einschl. 4.OG
Laibungstiefe: bis 24 cm
Menge: 140,000 m

**1.1.100 Zulage Latexanstrich matt Laibung**
*** wie Position 1.1.80
Menge: 140,000 m
- 140, Leistungsbereiche: 034; DIN 276-1 2008-12: 38034
Leistungsbereiche: 034
DIN 276-1 2008-12: 38034

*Hinweis: ___ Decken Treppenhaus ___*

**1.1.110 Losen Putz / Spachtel von der Decke entfernen**
*** Bedarfsposition ohne GB
Entfernung und entsorgen loser Putze und loser Anstriche.
Menge: 1,000 m²

**1.1.120 Grundierung, verfestigend, Decke, Treppenhaus**
Grundierung, verfestigend auf Spachtel, GK, Putz oder
Beton für anschließende Dispersionsbeschichtung

Einbauort: Deckenflächen, Treppenhaus

angebotenes Fabrikat: '..........................................' vom Bieter einzutragen
Menge: 270,000 m²

**1.1.130 Teil-/Fleckspachtelung (Ausbesserungen) Decke Putz**
Deckenflächen mit vorhandenem Gipsputz in Teilflächen zur
Aufnahme der im nachfolgende Beschichtung aus
Dispersionsfarbe ausbessern / spachteln, mit
verarbeitungsfertiger, gut füllender
Leichtspachtelmasse, emissions- und lösemittelfrei.
Das Angleichen / Schleifen der Oberfläche ist mit
einzukalkulieren.
Menge: ca. 20 % der Gesamtfläche.
Menge: 55,000 m²

**1.1.140 Vollflächig spachteln, Decke, Q3, Treppenhaus**
*** Bedarfsposition ohne GB
Entgratete Betondecken einmal vollflächig spachteln
Qualitätsstufe: Q3
einschl. Schleifen (mit Absaugeeinrichtung)
einschl. kleine Löcher schließen
Bauteil: Decke, Treppenhaus
Menge: 270,000 m²

**1.1.150 Dispersionsanstrich, Decke, Nassabrieb 2, weiß, Treppenhaus**
Kunststoff-Dispersionsanstrich, waschbeständig, deckend.
Nassabriebbeständigkeitsklasse 2 gem. DIN EN 13300
Glanzgrad matt, maximale Korngröße fein,
Grund-, Zwischen- und Schlussbeschichtung
Untergrund: Putz, GK, Stb
Farbton: RAL 9016 (Verkehrsweiß)
Einbauort: Decken, Treppenhaus
Richtfabrikat: Sto Color o.glw.

angebotenes Fabrikat: '..........................................' vom Bieter einzutragen
Menge: 270,000 m²

*Hinweis: ___ Treppenläufe ___*

**1.1.160 Grundierung, verfestigend, Untersicht Treppenläufe**
Grundierung, verfestigend auf Spachtel, GK, Putz oder
Beton für anschließende Dispersionsbeschichtung

Einbauort: Untersicht Treppenläufe

angebotenes Fabrikat: '..........................................' vom Bieter einzutragen
Menge: 140,000 m²

**1.1.170 Teil-/Fleckspachtelung (Ausbesserungen) Decke Putz**
Deckenflächen mit vorhandenem Gipsputz in Teilflächen zur
Aufnahme der im nachfolgende Beschichtung aus
Dispersionsfarbe ausbessern / spachteln, mit
verarbeitungsfertiger, gut füllender
Leichtspachtelmasse, emissions- und lösemittelfrei.
Das Angleichen / Schleifen der Oberfläche ist mit
einzukalkulieren.
Menge: ca. 20 % der Gesamtfläche.
Menge: 30,000 m²

**1.1.180 Vollflächig spachteln, Decke, Q3, Untersicht Treppenläufe**
*** Bedarfsposition ohne GB
Decken einmal vollflächig spachteln
Qualitätsstufe: Q3
einschl. Schleifen (mit Absaugeeinrichtung)
einschl. kleine Löcher schließen
Bauteil: Untersicht Treppenläufe
Menge: 140,000 m²

**1.1.190 Dispersionsanstrich, Decke, Nassabrieb 2, weiß, Untersicht Treppenläufe**
Kunststoff-Dispersionsanstrich, waschbeständig, deckend.
Nassabriebbeständigkeitsklasse 2 gem. DIN EN 13300
Glanzgrad matt, maximale Korngröße fein,
Grund-, Zwischen- und Schlussbeschichtung
Untergrund: Putz, GK, Stb
Farbton: RAL 9016 (Verkehrsweiß)
Einbauort: Untersicht Treppenläufe
Richtfabrikat: Sto Color o.glw.

angebotenes Fabrikat: '..........................................' vom Bieter einzutragen
Menge: 140,000 m²

**1.1.200 Wangen Beschichtung Disp. / Grund.-Zwischen-Endbeschichtung**
Beschichtung von  Wangen mit
Dispersionsfarbe, RAL 9016 (Verkehrsweiß),
Betonfertigteildecken
Untergrund: Malervlies oder Spachtel Q3
Einbauorte: UG bis DG
Deckenhöhen: bis 2.80m
Leistungen inklusive geringfügige ( max 10% ) Verunreinigungen
entfernen, Spachtelrückstände abstossen, und zur Beschichtung
 vorbereiten geringfügige Unebenheiten ( max10% ) der
Deckenflächen mit Spachtelmasse beiarbeiten und in Oberfläche Q3
beischleifen Stoss- und Putzanschlußfugen im Wand- und
Deckenbereich mit Acryl schließen

vollflächige Grundierung
Grund- / Zwischen- und Schlußbeschichtung
nach Herstellervorschrift bis zur vollständigen Deckung
liefern und einbauen.
Menge: 36,000 m²

*Hinweis: ___ Sonstiges ___*

**1.1.210 Dauerelasstische Versiegelung der Wandixel mit Acryl**
Dauerelastische Versiegelung der Wandixel mit
Acryl überstreichfähig, auch Bauteilanschlüsse
Menge: 500,000 m

**1.1.220 Wandanschlussfugen/Bauteilanschlüsse (Treppenlauf)**
Wandanschlussfugen/Bauteilanschlüsse (Treppenlauf)
mit PU-Dichtstoff schliessen, einschl. aller Vor- und Nebenarbeiten
 wie abkleben und nach Fertigstellung aufnehmen und entsorgen.
Menge: 300,000 m

**1.1.230 Entkopplungsfugenprofil Wandanschluss**
*** Bedarfsposition ohne GB
Betonfertigteiltreppenlauf/Podest Wandanschluss
Fugenprofil in Podest- Treppenuntersicht/ wandseitige
 Wangenabwicklung, als Entkoplungsprofil, liefern und
einbauen, flächenbündig beispachteln und beischleifen.

Material: Protektor Putzabschlussprofil 9135
Menge: 1,000 m

**1.1.240 Eckschutzprofile, Metall verzinkt**
*** Bedarfsposition ohne GB
Eckschutzprofile an vertikalen und horizontalen Positivecken
montieren und in zuvor aufgeführten Oberflächenspachtel einspachteln.

Material: Metall verzinkt
Menge: 1,000 m

**1.1.250 Eckschutzprofile, Kunststoff**
*** Bedarfsposition ohne GB
Eckschutzprofile an vertikalen und horizontalen Positivecken
montieren und in zuvor aufgeführten Oberflächenspachtel einspachteln.

Untergrund: Putz, Beton
Material: Kunststoff, weiß
Menge: 1,000 m

**1.1.260 Zulage: mittlere Tönung**
*** Bedarfsposition ohne GB
Zulage für den Anstrich mit mittlerer Tönung
gem. Farbkonzept.

Ausführung: Treppenhaus
Menge: 1,000 m²

**1.1.270 Zulage: dunkle Tönung**
*** Bedarfsposition ohne GB
Zulage für den Anstrich mit dunkler Tönung
gem. Farbkonzept.

Ausführung: Treppenhaus
Menge: 1,000 m²

**1.1.280 Scheuerleiste auf Wand**
Liefern und Einbauen einer Scheuerleiste Profieliert auf
Treppengeländerniveau aus Holz.

Material: Buche
Farbe: RAL 7024 (Graphitgrau)
B x H: ca. 80 x 18 mm
Profilierung in Anlehnung an:
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Menge: 320,000 m

**1.1.290 Rüstung Treppenhauskopf**
Rüstung zur Durchführung der Arbeiten im Bereich des
Treppenhauskopfes im 3.OG, Ausführung nach Wahl des AN
unter Berücksichtigung der UVV.
Erstellen (Untergrund Treppenstufen), vorhalten für die
Dauer der Arbeiten und wieder abbauen.
Menge: 4,000 Stk

**1.1.300 Schutzabdeckung, Pappe**
Abdecken des fertigen Fußbodens auf besondere
Anordnung des AG.
Material: Pappe

Die Bodenabdeckung darf keinesfalls am Untergrund
befestigt werden. Entsorgung bauseits durch Gewerk
Endreinigung.
Menge: 470,000 m²

#### Abschnitt 1.2 Lackierarbeiten WET-Türen + TRH-Geländer Holz

**1.2.10 Treppengeländer, Holz, beschichten, innen**
Endbeschichtung vollständige Treppengeländerkonstruktion
2-lagig mit Holzlack, matt deckend, sattgetönt, einschließlich
aller Befestigungsteile und Geländerhalter.

Leistung umfasst Abschleifen, Grundieren und Endlackieren
der Bestandstreppengeländer aus Holz inkl. aller Nebenarbeiten.

Farbton:  nach Vorgabe des AG
Material: Holz
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Menge: 300,000 m

**1.2.20 Fensterbänke beschichten**
*** Bezugsbeschreibung
Endbeschichtung Fensterbänke innen,
2-lagig mit Holzlack, matt deckend, sattgetönt.

Leistung umfasst Abschleifen, Grundieren und Endlackieren
der Fensterbänke aus Holz inkl. aller Nebenarbeiten.

Tiefe: ca. 25 cm
Farbton:  nach Vorgabe des AG
Material: Holz
Menge: 30,000 m

**1.2.30 Sockelleiste beschichten**
*** wie Position 1.2.20
Sockelleiste profiliert
Höhe: ca. 8 cm
Menge: 380,000 m

**1.2.40 WET-Türen lackieren**
Endbeschichtung aller Bestandswohnungseingangstüren
2-lagig mit Holzlack, matt deckend, sattgetönt,
einschließlich Umfassungszarge.
Die Termine mit den Mietern sind durch den AN zu vereinbaren.
Arbeiten im geöffneten Zustand.

Leistung umfasst Abschleifen, Grundieren und Endlackieren
der Wohnungseingangstüren mit Umfassungszarge aus Holz
inkl. aller Nebenarbeiten.

Abmessungen: ca. 1,01 x 2,135 m
Farbton:  RAL 7035 (Lichtgrau)
Material: Holz
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Menge: 48,000 St

**1.2.50 Stahlzarge beschichten**
*** Bedarfsposition ohne GB
Fachgerechter, 2-lagiger, Endanstrich von Stahlzargen
mit einem geeigneten Lack.
Leistung umfasst Abschleifen, Grundieren und Endbeschichten
der Stahlzargen inkl. aller Nebenarbeiten.

Maulweite:  bis 25 cm
Abmessungen  bis 1,01 x 2,135 m
Farbton:  RAL 9016 verkehrsweiß o. nach  Angabe des AG
Menge: 1,000 St

#### Abschnitt 1.3 zusätzliche Arbeiten gem. Vorgabe AG

**1.3.10 Holzfenster WHG lasieren (außen)**
*** Bedarfsposition ohne GB
Vorhandene lasierte Holzfenster anschleifen
und neu lasieren. Lasur ohne Farbton. Durchsichtig.
Fenster im geöffneten Zustand lasieren und die Termine mit den
Mietern sind durch den AN zu vereinbaren.

Lasur, nicht filmbildend, auf nicht maßhaltigen Holzflächen
im Außenbereich, mit wasserbasierter Dünnschichtlasur
Bauteil: Holzfenster
Glanzgrad: matt / seidenglänzend
Farbeffekt: keinen
Menge: 380,000 m²

**1.3.20 Holzfenster lackieren (außen)**
*** Bedarfsposition ohne GB
Vorhandene Holzfenster anschleifen
und neu lackieren. Farbton ist zu bemustern.

Beschichtung auf Holzfensterflächen im Außenbereich,
deckend, mit Kunstharz, einschl. Grundierung.

Bauteil: Holz-Isolierglasfenster
Glanzgrad: matt
Beschichtungsstoff: Kunstharz
Deckvermögen: Klasse 1
Farbe/Oberfläche: weiß/matt
Menge: 380,000 m²

#### Abschnitt 1.4 Malerarbeiten Durchgang / Hauseingang EG

**1.4.10 Decke mittig, Rosette, Innenstuck, Leichtbaustoff**
Rosette, aus mineralischem Leichtbaustoff mit Grundbeschichtung,
als vorgefertigtes Innenstuckelement, auf tragfähigen Untergrund kleben,
inkl. Einmessen. Seitlich austretenden Kleber mit Spachtel oder Ziehklinge
 abstreifen, kleine Restmengen mit Pinsel und Wasser abwaschen.
 Zusätzliche Verdübelung des Gesims gemäß separater Position.

Baustoffklasse (DIN 4102-1): B1
Abmessung: 600 mm
Menge: 1,000 St
- 1, DIN 276-1 2008-12: 353; DIN 276 2018-12: 354
DIN 276-1 2008-12: 353
DIN 276 2018-12: 354

**1.4.20 Deckenixel, Zierleiste, PUR, 100/160 mm**
Zierleiste, aus Polyurethan, als vorgefertigtes Innenstuckelement.
Zierleiste Einmessen, maßgenau zuschneiden, lot- und waagerecht
auf tragfähigen Untergrund kleben; seitlich austretenden Kleber mit
Spachtel oder Ziehklinge abstreifen, kleine Restmengen mit Pinsel
und Wasser abwaschen. Evtl. zusätzliche Verdübelung des Gesims
gemäß separater Position.

Material: PUR
Baustoffklasse (DIN 4102-1): B1
Abmessung: 100 mm
Tiefe: 160 mm
Menge: 18,000 m
- 18, DIN 276-1 2008-12: 345; DIN 276 2018-12: 345
DIN 276-1 2008-12: 345
DIN 276 2018-12: 345

*Hinweis: ___ Decken Durchgang EG ___*

**1.4.30 Losen Putz / Spachtel von der Wand entfernen**
*** Bedarfsposition ohne GB
Entfernung und entsorgen loser Putze und loser Anstriche.
Menge: 1,000 m²

**1.4.40 Grundierung, verfestigend, Decke**
Grundierung, verfestigend auf Spachtel, GK, Putz oder
Beton für anschließende Dispersionsbeschichtung

Einbauort: Deckenflächen, Treppenhaus

angebotenes Fabrikat: '..........................................' vom Bieter einzutragen
Menge: 35,000 m²

**1.4.50 Vollflächig spachteln, Decke, Q3**
Entgratete Betondecken einmal vollflächig spachteln
Qualitätsstufe: Q3
einschl. Schleifen (mit Absaugeeinrichtung)
einschl. kleine Löcher schließen
Bauteil: Decke, Treppenhaus
Menge: 35,000 m²

**1.4.60 Minderpreis zur Vorposition Q2 statt Q3 Verspachtelung**
*** Bedarfsposition ohne GB
Minderpreis zur Vorposition
Ausführung in Q2-Verspachtelung statt Q3
Menge: 35,000 m²

**1.4.70 Dispersionsanstrich, Decke, Nassabrieb 2, weiß**
Kunststoff-Dispersionsanstrich, waschbeständig, deckend.
Nassabriebbeständigkeitsklasse 2 gem. DIN EN 13300
Glanzgrad matt, maximale Korngröße fein,
Grund-, Zwischen- und Schlussbeschichtung
Untergrund: Putz, GK, Stb
Farbton: RAL 9016 (Verkehrsweiß)
Einbauort: Decken, Treppenhaus
Richtfabrikat: Sto Color o.glw.

angebotenes Fabrikat: '..........................................' vom Bieter einzutragen
Menge: 35,000 m²

*Hinweis: ___ Wände Durchgang EG ___*

**1.4.80 Grundierung, verfestigend, Wand**
Grundierung, verfestigend auf Spachtel, GK, Putz
 oder Beton für anschließende Dispersionsbeschichtung
Einbauort: Wandflächen, Treppenhaus

angebotenes Fabrikat: '..........................................' vom Bieter einzutragen
Menge: 60,000 m²

**1.4.90 Grundierung, verfestigend, Laibung**
Grundierung, verfestigend auf Spachtel, GK, Putz
oder Beton für anschließende Dispersionsbeschichtung
Einbauort: Fenster- und Türlaibungen, Treppenhaus
Laibungstiefe: bis 24 cm
Menge: 10,000 m

**1.4.100 Dispersionsanstrich, Wand, Nassabrieb 2,**
*** Bezugsbeschreibung
Kunststoff-Dispersionsanstrich, scheuerbeständig, deckend.
Nassabriebbeständigkeitsklasse 2 gem. DIN EN 13300
Glanzgrad matt, maximale Korngröße fein,
Grund-, Zwischen- und Schlussbeschichtung
Untergrund: Putz
Farbton: RAL 9016 (Verkehrsweiß)/RAL 7024 (Graphitgrau)
Einbauort: Wände, Treppenhaus
Richtfabrikat: Sto Color o.glw.

angebotenes Fabrikat: '..........................................' vom Bieter einzutragen
Menge: 60,000 m²

**1.4.110 Zulage Latexanstrich matt**
*** wie Position 1.4.100
Zulage Latexanstrich matt oberhalb der Fliesen

Anstrich wie folgt herstellen

| Innendispersion: | Latexfarbe |
| --- | --- |
| Ausführung: | Grundanstrich / Zwischenanstrich / Schlussanstrich |
| Oberfläche: | matt |
| lösungsmittelfrei: | ja |
| Farbe: | weiß, / nach Bemusterung Bauherr |
| Nassabriebsklasse: | mind. 2 nach DIN EN 13 300 |
| Eigenschaften: | wasserabweisend, scheuerfest, strapazierfähig, abriebfest |
| Brandschutzanforderung: | nicht brennbar, in Verbindung mit der Tapete |
| Untergrund: | Gipsputz, Dispersionsanstrich |

inklusive aller Vor- und Nebenarbeiten
Menge: 60,000 m²
- 60, Leistungsbereiche: 034; DIN 276-1 2008-12: 38034
Leistungsbereiche: 034
DIN 276-1 2008-12: 38034

**1.4.120 Dispersionsanstrich, Laibung, Nassabrieb 2,**
*** wie Position 1.4.100
Menge: 10,000 m

**1.4.130 Zulage Latexanstrich matt**
*** Bedarfsposition ohne GB
*** wie Position 1.4.100
Zulage Latexanstrich matt oberhalb der Fliesen
Menge: 10,000 m
- 10, Leistungsbereiche: 034; DIN 276-1 2008-12: 38034
Leistungsbereiche: 034
DIN 276-1 2008-12: 38034

#### Abschnitt 1.5 Stundenlohnarbeiten

**1.5.10 Stundensatz Facharbeiter**
*** Bedarfsposition ohne GB
Arbeiten eine Facharbeiters, welche nicht in den Positionen
erfasst sind und gegen Nachweis und nur gegen vorherige
Beauftragung zur Ausführung kommen.
Menge: 1,000 h

**1.5.20 Stundensatz Helfer**
*** Bedarfsposition ohne GB
Arbeiten eine Helfers, welche nicht in den Positionen
erfasst sind und gegen Nachweis und nur gegen vorherige
Beauftragung zur Ausführung kommen.
Menge: 1,000 h
